# FEL Feldmochinger Str. 7, 80992 München
Angebotsaufforderung (GAEB DA XML 3.2, DA83)
Projekt: 2506
Währung: EUR
Vergabeart: Öffentliche Ausschreibung
Auftraggeber: IBSM – Internat. Bilingual School Munich, IKC GmbH – Internat. Kids Campus GmbH, vertreten jeweils durch GF Herrn Rainer, Fürstenrieder Straße 267, 81377 München; DV-Nummer: FEL_G34; Vergabenummer: FEL_G34
Erstellt mit: BECHMANN AVA 2026.20/ GXML Toolbox V3.3 R20210630, BECHMANN AVA 2026.20, 07.05.2026

## Zusätzlicher Text
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
Bauvorhaben: FEL
  Neubau einer Grundschule (IBSM) und eines Kindergartens (IKC) sowie
  Umbau/Sanierung einer Stadtvilla als Kinderkrippe (IKC)

Standort:  Flurnummer 1039, 1033/3, 1033/5
  Feldmochinger Straße 7
  80992 München

Bauherr/AG:  IBSM – Internat. Bilingual School Munich gGmbH und
  IKC GmbH – Internat. Kids Campus GmbH
  Fürstenrieder Straße 267
  81377 München
  vertreten jeweils durch GF Herrn Rainer Eckerl

Entwurfs- und2_Eck Architekten Leschik und Barnitzki GmbH
Werkplanung  Leipziger Straße 13 B
  01097 Dresden

Projektleitung/ISB Ing.- u. SV-Büro Dr. Ebner
Objektüberwachung:  Mittermeierweg 26
  85399 Hallbergmoos

Tragwerksplanung: Brandl + Eltschig Tragwerksplanung GmbH
  Max-Lehner-Straße 18
  85354 Freising

Vergabelos: G34 WC-Trennwände, Schamwände
  Vergabenummer FEL G34

Vergabeart: Offenes Verfahren nach VOB/A

Vergabeunterlagen: siehe Aufforderung zur Abgabe eines Angebotes (KFB V 1 EU) und
  Verzeichnis der im Vergabeverfahren vorzulegenden Unterlagen (KFB V 1a)

  LV-Deckblatt Angebot Seite 1
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
Eröffnungstermin: s. Aufforderung zur Abgabe eines Angebotes (KFB V1 EU)

Abgabeort Angebot: elektronisch in Textform über Vergabeplattform (Aumass)
  siehe KVB V1 EU Nr. 2 und 8

Angebotssumme

Hauptangebot:  € (netto)

Umsatzsteuer:  €

Endbetrag inkl. USt.:  € (brutto)

Hinweis:
Die Angebotsendsumme des Hauptangebots gemäß Leistungsbeschreibung einschl. Umsatzsteuer, die Anzahl etwaiger Nebenangebote zum Hauptangebot sowie etwaiger Preisnachlass ohne Bedingung sind für eine Angebotsgültigkeit zwingend in das Formular KFB V 3 Angebotsschreiben einzutragen, welches - neben den weiteren Angaben - den Bieter erkennen lassen muss..

Ort, Datum:

Stempel und Unterschrift:

  LV-Deckblatt Angebot Seite 2

## 0. Inhaltsverzeichnis
0.  Inhaltsverzeichnis

1.  Allgemeine Vorbemerkungen und Vertragsbedingungen4

2.  Allgemein Technische Vertragsbedingungen (ATV) für die Gewerke7

3.  Zusätzlich Technische Vertragsbedingungen (ZTV) für Tischlerarbeiten14

4.  Technische Beschreibung WC-Trennwände, Schamwände17

7.  Angebotsunterlagen und Pläne20

34  WC-Trennwände, Schamwände21 - 35

34.1  Baustelleneinrichtung, Stundenlohnarbeiten 21 - 22

34.1.1  Baustelleneinrichtung 21

34.1.2  Stundenlohnarbeiten 21

34.2  WC-Trennwände, Schamwände Bauteil A Kindergarten 23 - 24

34.2.1  WC-Trennwände, Schamwände23

34.3  WC-Trennwände, Schamwände Bauteil B Schule 25 - 31

34.3.1  WC-Trennwände, Schamwände25

34.4  WC-Trennwände, Schamwände Bauteil E Villa 32 - 34

34.4.1  WC-Trennwände, Schamwände32

  Zusammenstellung35

## 1. Allgemeine Vorbemerkungen und Vertragsbedingungen
1. Allgemeine Vorbemerkungen und Vertragsbedingungen

1.1. Vorwort zur Baumaßnahme

Die IBSM gGmbH - International Bilingual School Munich gGmbH und die IKC GmbH - International Kids Campus GmbH (folgend Auftraggeber (AG) genannt) planen gemeinsam in der Feldmochinger Straße 7, 80992 München, eine internationale bilinguale zweizügige Ganztages-Grundschule mit 8 Klassen (IBSM) und eine internationale bilinguale Kindertageseinrichtung mit jeweils 4 Gruppen Kinderkrippe und Kindergarten / Vorschule (IKC). Hierfür sollen der Bestand entlang der Grenze mit den Fabrikgebäuden inkl. Verwaltungsbereich A-C und der Garagenkomplex D nördlich des Fabrikgebäudes abgerissen und durch einen teilunterkellerten Neubau mit Tiefgarage samt Zufahrt für Grundschule und Kindergarten ersetzt werden. Der unterkellerte Bestandsbau E soll belassen und mit Neubau durch einen unterkellerten Zwischenbau verbunden werden. Der Bestandsbau ("Alte Villa") selbst wird im UG, EG und 1.OG zur Kinderkrippe umgebaut, im DG verbleiben die bestehenden zwei Wohnungen.

Das Baugrundstück mit den Flurnummern 1039, 1033/3 und 1033/5 befindet sich in einem Wohngebiet in der Feldmochinger Straße 7 in 80992 München. Es umfasst eine Fläche von 5.290m², davon sind ca. 1.730m² mit dem Neubau und ca. 400m² mit der Villa überbaut.
Nordöstlich des Baugrundstücks grenzt ein Wohngrundstück mit Mehrfamilienhaus und Tiefgarage an (Batzenhoferstr. 8, Flur-Nr. 1039/14).

Das Gesamtkonzept dieses internationalen Kindercampus sieht nach den Abbruchmaßnahmen die Entwicklung:
- eines Neubaukomplexes mit Bauteil A Kindergarten (EG-1.OG) und B Grundschule (UG-2.OG)
- und einer Kinderkrippe in der Stadtvilla Bauteil E (UG-1.OG)
vor, die im UG und EG alle miteinander verbunden werden.

Sowohl die Villa als auch fast der gesamte der Neubaubereich B sind mit einem Geschoss unterkellert, der Baubereich A etwa zur Hälfte teilunterkellert. Im Untergeschoss sollen neben Sanitäreinrichtungen, Hauswirtschaftsräumen, Archiv, Lager und Technikräumen im Bauteil B auch Multifunktionsräume sowie eine Tiefgarage mit Zufahrt und 13 Stellplätzen entstehen. Das Untergeschoss Villa erhält perspektivisch einen Indoor-Spielplatz.

Um die neue TG-Zufahrt des Neubaus (Rampe) besser anfahren zu können, muss die Bestandszufahrt der Tiefgarage des gegenüberliegenden Wohnhauses Flurstück 1039/14 geometrisch angepasst werden. Hierfür wird durch den AG gemäß Vereinbarung mit dem Eigentümer des Wohngrundstücks die obere Hälfte der bestehenden TG-Zufahrtsrampe abgerissen und neu situiert wieder errichtet.

Die Beheizung des Neubaus und des umgebauten Teils des Bestandsgebäudes erfolgt über eine Grundwasser-Wärmepumpe, die Brunnen sind bereits gebohrt. Das Warmwasser wird dezentral durch elektrische Boiler erzeugt. Eine Photovoltaikanlage wird auf dem Hauptdach Bauteil B errichtet. Zudem werden Lüftungsanlagen (im Bauteil A, auf dem Hauptdach Bauteil B für Bauteil B und im Bestandsgebäude Bauteil E) mit Wärmerückgewinnung und teilweise auch Kühlung errichtet.

1.2. Allgemeine technische Vorbemerkungen

1.2.1. Wärmeschutznachweise/EnEV/GEG

Das Ingenieurbüro für angewandte Bauphysik ig-bauphysik in Hohenbrunn hat für den Neubau A+B die Nachweise Mindestwärmeschutz gemäß DIN 4108-2, der Energieeinsparverordnung EnEV2016 und dem Gebäudeenergiegesetz (GEG) geführt.
Der Neubau wird nicht nach dem Passivhaus-Standard errichtet. Durch den AN sind zur Erstellung des Energieausweises Unternehmererklärungen über die nachweiskonforme Ausführung (Konformitätserklärungen) dem AG auszuhändigen.

Der Wärmeschutz für die Stadtvilla Bauteil E wird nach den Vorgaben des Mindestwärmeschutzes gemäß DIN 4108-2, der EnEV2016 eingehalten. Alle wärmeübertragenden Bauteile zwischen beheizten und unbeheizten Bereichen bzw. Außenluft / Erdreich erfüllen diese Anforderungen gemäß Bauteilkatalog.
Das gesamte Dachgeschoß (2 Wohnungen) sowie das Bauteil Dach sollen nach derzeitiger Vorgabe AG von einer Sanierung ausgenommen bleiben.

Die im LV definierten U-Werte sind als Mindestwerte zwingend einzuhalten. Angebotene Baustoffe mit schlechteren U-Werten sind ausdrücklich nicht zulässig.

1.2.2. Deklarationen

Sämtliche zur Verwendung vorgeschlagenen Materialien, Produkte, Neben- und Hilfsprodukte sowie Bauelemente sind unaufgefordert dem AG hinsichtlich ihrer Eigenschaften mit Herstellerangabe, exakter Produktbezeichnung, erforderlichen Prüfbescheiden und technischem Merkblatt zu deklarieren. Diese Deklarationen sind spätestens vor der ersten Anwendung oder bei gesonderter Aufforderung schon im Vergabeprozess durch den Auftragnehmer (AN) vorzulegen.

Für die Deklaration gelten folgende Regeln:

- Unkonfektionierte Rohmaterialien wie Sand, Kies, Stahl usw. brauchen nicht deklariert werden, da sie in den Ausschreibungen bereits ausreichend benannt sind.
- Bei der Verwendung vorgefertigter Bauelemente (z. B. Sanitärständersysteme, Fenster und Türen usw.) sind diese durch Angaben und Technische Merkblätter des Herstellers zu deklarieren.
- Synthetisch hergestellte Bauprodukte wie Beschichtungen, Klebstoffe, Dämmstoffe, Folien und Planen, Dichtungen, Imprägnierungen usw. sind vollständig unter Angabe des Technischen Merkblattes und des Sicherheitsdatenblattes zu deklarieren
- Bei bauchemischen Produkten ist ein Sicherheitsdatenblatt der Deklaration beizufügen. Der Bieter hat alle Materialien oder Produkte zur Angebotsabgabe, spätestens vor Beginn der Arbeiten bezüglich ihrer Inhaltsstoffe und Eigenschaften durch die Vorlage – der technischen Datenblätter und (falls erforderlich) der Sicherheitsdatenblätter zu deklarieren.
- Ausgenommen von der Deklarationspflicht sind notwendige Produktvorgaben des AG.

Die vom AG im LV bezeichneten Fabrikate sind verbindlich anzuwenden. Ausnahmen sind nur erlaubt, wenn im LV ein eigenes Feld zum Bietereintrag vorhanden ist und der AN den Nachweis der technischen Gleichwertigkeit geforderter Eigenschaften vor Vergabe erbringt. Änderungen auch bei Nebenprodukten während der Ausführung sind rechtzeitig anzukündigen und bedürfen der Zustimmung des AG.

Der AN hat bezogen auf das gesamte Objekt bzw. nach Vorgabe bezogen auf das Einzelobjekt gleichartige Produkte/Erzeugnisse einer Baureihe bzw. eines Systemherstellers einzubauen.
1.2.3. Baustellensicherheit

Seitens des AG ist ein Verantwortlicher für Sicherheits- und Gesundheitsschutz (SiGe-Koordinator) auf die Baustelle bestellt. Dieser übt Kontrollfunktionen aus. Seine Anweisungen hat der AN zwingend (ggf. in der verlangten Frist z. B. bei Mängelbeseitigung) zu befolgen. Siehe auch Ziff. 10.14. der Besondere Vertragsbedingungen (BVB, KFB V 9).

Der AN hat grundsätzlich alle Bestimmungen an die Arbeitssicherheit, Baustellenordnung des SiGeKo sowie den Sicherheits- und Gesundheitsschutzplanes des SiGeKo einzuhalten.
Die Baustellenordnung sowie der SiGe-Plan sind zur Kenntnis zu nehmen und entsprechende Maßnahmen einzuplanen. Die Baustellenordnung ist vor Arbeitsaufnahme zu unterschreiben und der Bauleitung zu übergeben. Auf der Baustelle sind ebenfalls Mitarbeiterunterweisungen und die Ersthelfernachweise zur Einsicht bereit zu halten.

Gesonderte Baustellenausweise für das Personal des AN werden bei Bedarf vom AG bereit gestellt.

1.2.4. Ausführungsunterlagen / Änderungen / Freigaben

Der AN erhält sämtliche Planunterlagen rechtzeitig vor Ausführung. Die Unterlagen werden digital in Datenform, z. B. *.DWG, *.PDF oder *.XLS zur Verfügung gestellt werden. Dem AN überlassene Planunterlagen sind vor der Ausführung hinsichtlich Mengen-, Maß- und Detailangaben eigenverantwortlich zu prüfen, auftretende Unstimmigkeiten oder Bedenken sind dem AG unverzüglich mitzuteilen. Sämtliche Maße sind am Bau zu prüfen.
Sollte der AN nach seiner Auffassung zusätzliche Unterlagen, z. B. statische Nachweise, benötigen, hat er diese umgehend anzufordern.

1.2.5. Koordinierung / Bauausführung

Der AN ist verantwortlich für die Koordination aller erforderlichen Maßnahmen und Bauarbeiten, die seine eigene Leistung betreffen. Er hat eine eigene örtliche Fachbauleitung zu stellen und vorzuhalten.
Seitens des AN sind ein verantwortlicher Fachbauleiter und während des Baubetriebes mindestens ein vor Ort weisungsbefugter, deutschsprechender Mitarbeiter/Vorarbeiter zu benennen.
Die Liste mit Namen, Funktion, Telefon-Nr., Mobilfunk-Nr., E-Mail-Adresse ist dem AG 10 Tage nach Auftragserteilung vorzulegen. Änderung oder Ergänzungen sind ohne Aufforderung umgehend einzureichen.

1.2.6. Bautagebuch

Der Auftragnehmer ist zur Führung eines Bautagebuches verpflichtet. Die Berichte sind mindestens einmal wöchentlich der AG-Bauleitung vorzulegen. Die Form der Bautagebücher und Bautageberichte sind mit dem AG oder der AG-Bauleitung abzustimmen.

1.2.7. Sonstige Hinweise und Bedingungen

Lassen technische Regelwerke oder eine DIN-Vorschrift mehrere Ausführungsarten zu und ist die Ausführungsart nicht in diesem Vertrag festgelegt, so wird der AN unverzüglich, jedoch in jedem Fall vor Ausführung der Leistung, die ihm geeignet erscheinende Ausführungsart im Rahmen von Planungs- oder Baubesprechungen oder schriftlich empfehlen und dem AG zur Entscheidung vorlegen.

Sofern und soweit die DIN-Vorschriften hinter den allgemein anerkannten Regeln der Technik zurückbleiben, sind die betreffenden Leistungen nach dem zum Zeitpunkt der Beauftragung entsprechenden allgemein anerkannten Regeln der Technik zu erbringen.

Firmenwerbungen an Kränen, Gerüsten etc. sind vorher durch den AG genehmigen zu lassen.

1.2.8. Nach-Unternehmer (Unteraufträge/Eignungsleihe)

Der AN darf ohne vorherige Zustimmung des AG für keine weiteren vertraglichen Leistungen sich der Leistungen/Kapazitäten eines anderen Unternehmens bedienen. Der AN hat hierfür vor der beabsichtigten Fremd-Bedienung Art und Umfang der Leistungen sowie Namen und Anschrift des hierfür vorgesehenen anderen Unternehmens dem AG bekanntzugeben. Der AN steht dafür ein, dass alle Leistungen, für die der AN sich der Leistungen/Kapazitäten anderer Unternehmen bedient, nur an besonders erfahrene, leistungsfähige andere Unternehmer vergeben werden und die gleichen Vertragsbedingungen zugrunde liegen.

## 2. Allgemein Technische Vertragsbedingungen (ATV) für die Gewerke
2. Allgemein Technische Vertragsbedingungen für die Gewerke (ATV)

Der sachliche Geltungsbereich ergibt sich aus der VOB/C, jeweils aktuelle Fassung, entsprechend den jeweiligen Bauleistungen, wie:

1. Gewerk Tischlerarbeiten  VOB/C ATV DIN 18355

Weitere Normen und Ausführungsgrundlagen werden in den Zusätzlich Technische Vertragsbedingungen, Systembeschreibungen sowie in den Positionstexten genannt und damit ebenfalls Vertragsgrundlage.

Gemäß der folgenden ATV DIN 18299 "Angaben zur Baustelle" werden gliederungsgleich nur relevante, Punkte beschrieben. Fehlende Angaben sind gemäß Vergabelos nicht zutreffend.

2.1 Angaben zur Baustelle VOB/C DIN 18299
2.1.1 Lage der Baustelle (VOB/C DIN 18299 Punkt 0.1.1)

Das Baugrundstück Feldmochinger Straße 7 befindet sich im Nordwesten von München, unweit des Olympia-Einkaufszentrum und des Mittleren Ringes. Die Feldmochinger Straße (Staatsstraße St 2342) führt in nördlicher Richtung direkt zur Ringautobahn A99 mit der Anschlussstelle Feldmoching.

Eingeschlossen wird das Baugrundstück im Osten durch die Feldmochinger Straße sowie im Norden und Nordosten teilweise durch die Batzenhoferstraße. Die Stadtvilla liegt etwa zentral auf dem Baugrundstück, die Bestandsgebäude bzw. der geplante Neubaukomplex befinden sich an der westlichen Grundstücksgrenze, an die sich westlich in unmittelbarer Nachbarschaft ein Sportplatzgelände (Flur-Nr. 1031) anschließt.
Im Süden grenzt das Baufeld an ein Nachbargrundstück mit alter Wohnvilla (Flur-Nr. 1038) und zum Teil kommuner Anschlussbebauung.
Im Nordosten des Baugrundstücks grenzt ein Wohngrundstück mit Mehrfamilienhaus und TG-Zufahrt. An diesem Gebäude mit anderem Eigentümer sind außer bei der Bestands-TG-Zufahrt (vgl. Vorwort Punkt 1.1.) keine Baumaßnahmen auszuführen.

Bau- bzw. Lieferfahrzeuge können im Osten am Pförtnerhaus Feldmochinger Straße 7 sowie im Nordosten von der Batzenhoferstraße (Bestandszufahrt, auch für TG des Nachbargebäudes) auf das Grundstück gelangen. Zu- und Abfahrten zum/vom Gelände des Baufeldes in seinen verschiedenen Bauphasen werden vom AG bzw. Bauleitung in Abstimmung mit den AN festgelegt.

Das gesamt Gelände weist nur geringfügige Höhenunterschiede aus. Festgelegt wurde eine Bezugshöhe OKFF EG +/-0.00 m = 506,70m üNN, die Geländehöhen liegen zwischen 506,35 und 507,55m üNN.
Eine bis zu 2,50m hohe Mauer grenzt das Grundstück westlich zum Sportplatz hin ab.

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Lageplan Neubauten A+B+E
2.1.3 Art und Lage der baulichen Anlagen

a) Neubau Bauteil A Kindergarten

2-geschossiger Neubau mit begrüntem Flachdach, teilunterkellert, abgewinkelt gemäß Grenzbebauung
höchster Punkt ca. +12,80m, Gründungssohle bis -3,30m bezogen auf +/-0.00m (506.70m)

Gebäudelängen: SW-Seite ca. 30m, Westseite (Sportplatz) ca. 24m
  SO-Seite ca. 25m, Ostseite ca. 3,3m, NO-Eingang ca. 2m
Gebäudetiefen: NO-Seiten ca. 11m + 3,5m, West-Ost ca. 10,5m

Gründung: Frostschürze, Sauberkeitsschichten, notwendige Perimeterdämmung, Streifenfundamente
  unterkellerter Bereich: Sauberkeitsschicht, Perimeterdämmung, WU-Wanne

Außenwände: Stahlbeton mit WDVS oder Mauerwerk mit Kerndämmung, Innenputz
Innenwände: Stahlbeton (tragend), Mauerwerk (tragend, nicht tragend) oder Trockenbau
Decken: Stahlbetondecken
Fussboden: Wärme- und/oder Trittschalldämmung, Estrich, Bodenbelag
Treppen: Stahlbetontreppen, Belag, ein Treppenhaus mit Überbau und begrüntem Dach 2.OG
Flachdach: Attika, Warmdach mit Gefälledämmung, Bitumenabdichtung, Kies, Dachterrasse mit Belag

b) Neubau Bauteil B Schule

3-geschossiger Neubau mit begrüntem Flachdach, außer Nordspitze unterkellert, an Bauteil A grenzend
höchster Punkt ca. +12,80m, Gründungssohle bis -3,30m bezogen auf +/-0.00m (506.70m)

Gebäudelängen: Westseite (Sportplatz) ab Bauteil A ca. 82m
  Ostseite ca. 48m, NO-Seite ca. 15m, NO-Eingang ca. 4m
Gebäudetiefen: West-Ost ca. 15m bzw. 19,5m, an Nordseite gegen Null verlaufend

Gründung: Frostschürze, Sauberkeitsschichten, Perimeterdämmung, Streifenfundamente
  unterkellerter Bereich: Sauberkeitsschicht, Perimeterdämmung, WU-Wanne

Außenwände: Stahlbeton mit WDVS oder Mauerwerk mit Kerndämmung, Innenputz
Innenwände: Stahlbeton (tragend), Mauerwerk (tragend, nicht tragend) oder Trockenbau
Decken: Stahlbetondecken
Fussboden: Wärme- und/oder Trittschalldämmung, Estrich, Bodenbelag
Treppen: Stahlbetontreppen, Belag, drei Treppenhäuser
Flachdach: Attika, Warmdach mit Gefälledämmung, Bitumenabdichtung, ext. Begrünung, Photovoltaik
Dachterrasse: 2.OG angrenzender Bereich Bauteil A und 1.OG Ostseite am Lehrer-Sozialraum
Aufzug:  UG-2.OG mit Aufzugsunterfahrt Dach über 2.OG

c) Bauteil E Stadtvilla im Bestand

Wohngebäude, Bj. 1922, 1943 Luftschutzbunker (Anteil ca. 40%)
Erweiterungsneubau 1992/1996 (Anteil ca. 60%)
Stahlbetonskelett und Mauerwerk, Zelt- bzw. Satteldach, Unterkellerung.

Daten: Grundfläche ca. 290,00 m²Geschosshöhen
Höhe ab OK Geländeca. 12,40 m  KG  ca. 2,30- 2,50 m
Länge  ca. 21,00 m  EG/OG  ca. 2,75 m
Breite  ca. 20,00 m  DG  bis ca. 2,50 m

Im DG sollen zwei Wohnungen im Bestand ohne bauliche Veränderungen erhalten bleiben.
Die Stadtvilla wird im UG, EG und 1.OG  komplett entkernt.

Die Wände im Sockelbereich (UG) des Erweiterungsneubaus 1996 sind aus Beton / Stahlbeton, sonst aus Mauerwerk. Die neue Raumaufteilung erfolgt in der Regel mit Trockenbau. Die geputzte Fassade im Altteil wird saniert und erhält ein WDVS, neue Fenster, Türen etc.. Die Fassade des Erweiterungsbaus wird überarbeitet und erhält neben neuen, kleineren Fenstern ein WDVS.

Decken
über UG: Abbruch Altdecke im Bereich Aufzug und neues Treppenhaus, Erweiterungsneubau Beton
über EG/1.OG: Abbruch Altdecke im Altbau, Erweiterungsneubau Betondecke bleibt

Fußboden (Abbruch kompletter Bestand)
Wärme- und/oder Trittschalldämmung, Estrich, Bodenbelag

Dachaufbau Satteldach Neubau, Zeltdach Altbau mit zinküberdeckten Schleppgaupen, Terrassen
Leichtbauweise, Putz, HWL-Platte, vmtl. Dämmung, Sparren/Pfetten, Lattung, Biberschwanzdach

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Ostansicht Bauteil E vor Abbruchnach Abbruch
2.1.4 Verkehrsverhältnisse auf der Baustelle
vgl. 1. Allgemeine Vertragsbedingungen und BVB, KFB V9, Punkt 10.12 (gilt vorrangig)

Die äußere Erschließung der Baumaßnahme erfolgt gemäß BE-Plan über die Feldmochinger Straße. Baustellenzufahrten mit behördlicher Genehmigung werden durch den AN Baumeister G05 errichtet.

a) Bauzufahrt am Pförtnerhaus Feldmochinger Straße
b) Nutzung Bestandszufahrt Batzenhoferstraße zur TG Wohngebäude

Auf dem Grundstück stehen dem AN nur eingeschränkt Lagerflächen zur Verfügung.
Abstimmungen bezüglich Nutzung sind mit AG und den am Bau beteiligten Gewerken zu führen.

Das Parken von Firmenfahrzeugen des AN ist im Baubereich nicht möglich. Für die Arbeiten sind Lieferfahrzeuge sofort zu entladen und außerhalb des Baustellengeländes zu parken.
Das Parken von privaten KFZ ist im Baubereich untersagt. Parkmöglichkeiten sind daher im begrenzten Angebot des öffentlichen Verkehrsraums zu suchen. Die angrenzenden Straßen und Wege sind durch Auto- und Personenverkehr stark frequentiert.

2.1.5. Für den Verkehr freizuhaltende Flächen
vgl. 1. Allgemeine Vertragsbedingungen

Zuwegungen zum Nachbarwohnhaus Bauteil G sowie Feuerwehrzufahrten und -aufstellflächen sind frei zu halten. Insbesondere wird darauf hingewiesen, dass die Flucht- und Rettungswege aus dem Wohngebäude G auch während der Bauzeit gesichert sein müssen und freizuhalten sind.
Öffentliche Verkehrsflächen dürfen in keiner Weise durch die geplanten Baumaßnahmen beansprucht werden, es sei denn, der AN sichert sich öffentlich-rechtlich und auf eigene Veranlassung und Kosten deren Nutzung.

2.1.7. Anschlüsse für Wasser, Energie und Abwasser
vgl. KFB V9, Punkt 10.10 (gilt vorrangig)

Die allgemeine Baustelleneinrichtung erfolgt gemäß BE-Planung. Anschlüsse für Wasser und Baustrom sind auf dem Baustellengelände vorhanden bzw. gemäß Positionsbeschreibung neu einzurichten und können an den entsprechenden Übergabepunkten (nach Rücksprache mit dem AG) verwendet werden. Die Ertüchtigung ist durch den AN auf seine Kosten zu veranlassen.

Entsprechend seiner gewählten Ausführungstechnologie hat darüber hinaus der AN für seine Leistungen alle notwendigen weiteren Anschlüsse für Wasser, Energie, Abwasser selbst zu planen, mitzubringen oder herzustellen und wieder zu beseitigen. Damit in Verbindung stehende Kosten für Planung, öffentlich-rechtliche Genehmigungen, Ertüchtigung der Leitungen usw. sind ebenso wie die Leistung selbst in die Einheitspreise einzukalkulieren.

2.1.8. Lage und Ausmaß überlassener Flächen
vgl. KFB V9, Punkt 10.12 (gilt vorrangig)

Vom AG werden für den allgemeinen Baustellenbetrieb Flächen innerhalb der im BE-Plan ausgewiesenen Flächen im Außenbereich überlassen.

Der AN hat gemäß seiner Ausführungstechnologie und Leistungen weitere Flächen im Außenbereich nach Zustimmung durch die Bauleitung selbst zu planen, mitzubringen oder herzustellen und zu beseitigen. Eventuelle Drittmaßnahmen (Planung, öffentlich-rechtliche Genehmigung und Prüfung, Ertüchtigung der Unterkonstruktion usw.) sind darin eingeschlossen. Die Kosten für die selbst gewählte Bautechnologie sind im Angebot auf die Einheitspreise der entsprechenden Bauleistungen umzulegen.
Aufgrund der begrenzten Platzverhältnisse sind alle Materialien möglichst einbauorientiert ohne Inanspruchnahme eines Zwischenlagers zu ordern. In begründeten Einzelfällen sind Zwischenlagerungen möglich. Diese Flächen sind mit der Bauleitung abzustimmen, der Flächenbedarf ist mindestens 7 Tage vor Nutzung anzumelden.

2.1.11. Umweltrechtliche Vorschriften

Es sind die geltenden gesetzlichen und berufsgenossenschaftlichen Regelungen sowie die Vorschriften der Landeshauptstadt München einzuhalten.

2.1.12. Vorgaben für die Entsorgung
vgl. KFB VE 15 und KVB V9 Punkt 10.13 (gilt vorrangig)

Es sind die geltenden gesetzlichen und berufsgenossenschaftlichen Regelungen sowie die Vorschriften der Landeshauptstadt München einzuhalten.
Sämtliche anfallende Bauabfälle sind nach Befüllung sofort, ansonsten mindestens wöchentlich von der Baustelle zu beräumen. Anderweitige Zwischenlagerung von Bauabfällen ist untersagt.

2.1.13. Schutzgebiete oder Schutzzeiten
vgl. 1. Allgemeine Vertragsbedingungen

Lärm
Es sind die geltenden gesetzlichen und berufsgenossenschaftlichen Regelungen sowie die betreffenden Vorschriften der Landeshauptstadt München einzuhalten.

Bei der Überschreitung von Lärmgrenzwerten sind zu Lasten des AN lärmmindernde Maßnahmen durchzuführen. Sollten in diesem Zusammenhang messtechnische Untersuchungen oder fachliche Betrachtungen erforderlich sein, so werden diese seitens des AN veranlasst bzw. durchgeführt.

In der Kalkulation entsprechender Leistungspositionen sind Schallschutzmaßnahmen einzupreisen. Bei der Überschreitung von Lärmgrenzwerten sind zu Lasten des AN lärmmindernde Maßnahmen durchzuführen.

2.1.14. Schutzmaßnahmen

Im Gewerk G05 Baustelleneinrichtung/Rohbau werden Leistungen zum allgemeinen Schutz der Baustelle erbracht. Das sind solche wie Baumschutz, Bauzaun, Zugangstore, Bauschilder und ggfs. Objektschutz.
Weitere Schutzmaßnahmen im Zuge des Baufortschrittes eigenes Gewerk sind durch den AN zu planen. Insbesondere die Sicherung im Bereich Kommunwand während der Ausführung, die Unversehrtheit angrenzender Bereiche sowie der Schutz der Bewohner bzw. Nutzer ist zu beachten.

Entsprechend seiner gewählten Ausführungstechnologie hat darüber hinaus jeder AN alle für die eigene Leistung notwendige weitere Schutzmaßnahme selbst zu planen, mitzubringen, herzustellen und zu beseitigen. Eventuelle Drittmaßnahmen (Planung, öffentlich- rechtliche Genehmigung und Prüfung, Ertüchtigung der Unterkonstruktion usw.) sind darin eingeschlossen.

2.1.16. Medienleitungen

Im Baubereich sind aktive Medien anzutreffen.
Soweit weitere aktive Medien angetroffen werden, ist die Objektüberwachung beziehungsweise der verantwortliche Fachingenieur zu verständigen

2.1.23 Arbeiten anderer Unternehmer auf der Baustelle.

Während der Arbeiten des AN werden parallel Leistungen anderer Gewerke auf der Baustelle ausgeführt. Die Bauzeit ist dem Bauablaufplan zu entnehmen. Insbesondere Bauleistungen von AN der Gewerke G05 Baustelleneinrichtung/Rohbau (Baumeister) G10 Dacharbeiten/Klempner, G35 Schlosser, G15 Fenster und Sonnenschutz, G17 Pfosten-Riegelfassade, G18 Trockenbauarbeiten, G23 Innenputzarbeiten, G24 Fassadenputz, WDVS, G08 Gerüstbau sowie technische Ausbaugewerke (TGA) sind zu berücksichtigen.

Abstimmungen zur Nutzung von Flächen zum Baustellenbetrieb und ständige Koordinierungsleistungen mit allen am Bau beteiligten Gewerken sind zu berücksichtigen und in die Einheitspreise einzukalkulieren.

2.2. Angaben zur Ausführung VOB/C DIN 18299

2.2.1. Vorgesehene Arbeitsabschnitte

Seitens des AG sind keine detaillierten Bauabschnitte für die Malerarbeiten geplant. Der AN wird aber aufgefordert, umgehend nach der Beauftragung einen Bauablaufplan seiner Leistungen vorzulegen. Diese Leistungen sind mit den AN gemäß Punkt 2.1.23 zu koordinieren. In Abstimmung mit AG oder dessen Beauftragten, z. B. Sigeko, werden diese Pläne zur Ausführung frei gegeben. Darin sind die geplanten Ausführungszeiten enthalten, die entsprechend vertragswirksam werden.

Der Ablauf richtet sich nach dem übergeordneten Terminrahmenplan. Die Leistungen werden ohne geplante Unterbrechungen innerhalb des Bauablaufes ausgeführt.
Es ist jedoch mit mehrmaligem Wechsel (bis zu 5 Wechsel) der Ausführungsorte innerhalb des Bauvorhabens zu rechnen. Dies ist in die EP einzurechnen und wird nicht separat vergütet.

Die Malerarbeiten an Decken erfolgen zum Teil während oder nach dem Stellen der Trockenbauwände und -schächte und die Innenputz- Spachtelarbeiten an Wänden.

Die sich daraus ergebenden zeitlichen Abhängigkeiten werden nicht gesondert vergütet.
Eine Beschreibung der Hauptleistungen erfolgt im Punkt 3.1.

2.2.2. Besondere Erschwernisse

Gemäß der einleitenden Beschreibungen sind das Wohngebäude G auf dem Grundstück sowie die bleibende Kommunwand/Brandwand am Bauteil A zu berücksichtigen.
Grundsätzlich sind deshalb Verfahren und Geräte so einzusetzen, dass jegliche Emissionen minimiert werden. Darüber hinaus erforderliche Arbeiten sind im Vorfeld im Rahmen des Bauablaufplans und wöchentlich anzumelden. Zur Bewertung einzelner Arbeiten sind im Zweifelsfall im Vorfeld probeweise Messungen bzw. Abstimmungen mit den Nachbarn zu Auswirkungen vorzunehmen.
Die in der Ausschreibung beschriebene Forderung "lärmarm" bezieht sich im Sinne der Bauarbeiten auf folgende Maßnahmen:

Schallschutz
- Einsatz von schallgedämpften Geräten gemäß Maschinenbaurichtlinie
- Maximale Lärmreduzierung beim Einsatz der Maschinentechnik
Die Einhaltung der vorgeschriebenen Emissionswerte ist neben der Gerätewahl durch geeignete Maßnahmen wie Standortwahl oder Einsatz von schallschluckenden Maßnahmen zu gewährleisten.
Der AN ist für die eingesetzten Geräteparameter nachweispflichtig.

Erschütterungsschutz
Hinsichtlich Schutz vor Erschütterung werden die Gebäude nach DIN 4150-3 entsprechend Tabellen 1 und 3, Zeilen 3, als Bauten eingestuft mit besonderer Erschütterungsempfindlichkeit. Die daraus resultierenden Anforderungen der DIN 4150-3 sind durch den Einsatz erschütterungsarmer Bauverfahren einzuhalten.

Staubemission
Arbeitsverfahren sind so auszuwählen und durchzuführen, dass möglichst wenig Staub freigesetzt wird. Bei Tätigkeiten mit Staubexposition ist eine Ausbreitung des Staubes auf unbelastete Arbeitsbereiche zu vermeiden, soweit dies nach dem Stand der Technik möglich ist. (Staubwände, Abplanungen, Absaugung, geeignete Transportmittel). Im Außenbereich sind Befeuchtung durch Wasser als feiner Sprühnebel einzusetzen. Schuttrutschen sind nur in dichter Ausführung mit Staubschutzhüllen einsetzbar.

2.2.6. Besondere Anforderungen an Baustellen- und Entsorgungseinrichtungen

Entsprechend seiner gewählten Ausführungstechnologie hat der AN alle für seine eigene Leistung notwendigen Baustelleneinrichtungen selbst zu planen, mitzubringen oder herzustellen und wieder zu beseitigen. Damit in Verbindung stehende Kosten für Planung, öffentlich-rechtliche Genehmigungen, Ertüchtigung der Baustelleneinrichtung usw. sind in die Einheitspreise einzukalkulieren.

Nicht mehr benötigte Teile der Baustelleneinrichtung sind unverzüglich zu entfernen.
Nach Abbau der Baustelleneinrichtung sind das dafür benötigte Gelände bzw. die genutzten baulichen Anlagen und Gebäude in den ursprünglichen Zustand zu versetzen, falls nichts anderes vereinbart worden ist.

2.2.7. Gerüste

Entsprechend seiner gewählten Ausführungstechnologie hat jeder AN alle für seine eigene Leistung notwendigen Baubehelfe selbst zu planen, mitzubringen oder herzustellen und wieder zu beseitigen. Damit in Verbindung stehende Kosten für Planung, öffentlich-rechtliche Genehmigungen, Ertüchtigung der Gerüste und Baubehelfe usw. sind ebenso wie die Leistung selbst in die Einheitspreise einzukalkulieren.

2.2.8. Mitbenutzung von Gerüsten

Die Fassadengerüste vom AN Gerüstarbeiten werden für alle am Bau beteiligten Firmen zur Nutzung überlassen. Das sind Fassadengerüste für die Dach- (AN Abdichtung, Klempner) und Fassadengewerke (AN Außenputz, WDVS, Fenster, Pfosten-Riegelfassade, Schlosser, Sonnenschutz).

2.2.9. Abrechnung nach bestimmten Zeichnungen oder Tabellen.

Das Aufmaß hat anhand von Plänen zu erfolgen. Das Aufmaß ist in Papierfom und elektronisch zu übergeben. Die bevorzugte Schnittstellenkonfiguration ist dabei das Format DA 11 oder Excellisten.
Aufmaße sind in Positionsreihenfolge und positionsweise kumulativ zu erfassen.

Zu jedem Einzelaufmaß ist ein Aufmaßdeckblatt zu erstellen, auf dem die Positionsmenge Soll gesamt, Positionsmenge Ist gesamt und der Positionsmengenzuwachs zum jeweiligen Aufmaß ablesbar gelistet ist.

## 3. Zusätzliche Technische Vertragsbedingungen (ZTV) für Tischlerarbeiten
3. Zusätzliche Technische Vertragsbedingungen (ZTV) für Tischlerarbeiten

3.1. Art und Umfang der Leistung

Gegenstand dieser Ausschreibung sind Leistungen gemäß VOB/C ATV DIN 18355 Tischlerarbeiten, sowie die projektspezifischen Leistungen gemäß Beschreibung der Baumaßnahme. Alle Kosten, die durch Leistungsdefinitionen dieser ZTV entstehen, sind vom Bieter in die Einheitspreise des Angebotes einzurechnen.
Die beschriebenen Arbeiten verstehen sich, sofern nicht anders angegeben, einschl. aller erforderlichen Materiallieferungen frei Verwendungsstelle sowie aller Vor- und Nebenarbeiten,
Mehraufwendungen bei zeitlich getrennten Arbeitsgängen bzw. Arbeitsunterbrechungen, die zu den betreffenden Arbeiten gehören und ohne die eine fachgerechte Fertigstellung der Arbeiten nicht möglich ist.

Die Leistung umfasst die fachgerechte mängelfreie Ausführung sämtlicher WC-Trennwände und Schamwände einschließlich aller dazu notwendigen Hilfsmittel.

3.2. Nebenangebote

Nebenangebote werden zugelassen.

3.3. Qualifikation AN

Die fachliche und wirtschaftliche Qualifikation des Bieters ist durch Präqualifikationsnachweis gemäß Angabe unter Punkt 3. im Angebotsschreiben (KFB V 3) oder durch Eigenerklärung zur Eignung (KFB V 7) nachzuweisen. Subunternehmer sind bei Angebotsabgabe zu benennen (KFB VE 5 EU, Eignungsleihe).

3.4. Unterlagen für Behörden, öffentl. Stellen sowie Versorgungsunternehmen

Die für die Baugenehmigungsbehörde, für andere öffentliche Stellen und Versorgungsunternehmen erforderlichen Unterlagen stellt der AN für seinen Leistungsbereich rechtzeitig auf und holt etwa erforderliche Genehmigungen im Einvernehmen mit dem AG ein.
Dafür anfallende Kosten sind mit den Angebotspreisen abgegolten. Entstehen dem AG Kosten durch Verzögerungen, fehlerhafte oder mangelhafte Unterlagen, die zusätzliche Untersuchungen oder Prüfungen erfordern, so trägt der AN die entstehenden Kosten.

3.5. Anzeigen gegenüber Behörden und Versorgern

Die Baubeginnsanzeige erfolgt durch den AG eine Woche vor Beginn der Arbeiten.
Die Abmeldung und Abtrennung der Medien/Sparten erfolgt ebenfalls durch den AG. Der AN erhält vor Baubeginn hierzu eine schriftliche Bestätigung.

3.6. Baubegleitende Beprobungen

Die Beprobung und Analytik von Bausubstanz- und Bodenproben erfolgen ausschließlich durch die Fachbauleitung des AG. Geeignetes Gerät zur Beprobung ist durch den AN ohne gesonderte Vergütung bereitzustellen. Es gilt ausschließlich die von der AG-Bauleitung vorgelegte Deklarationsanalytik.

3.7. Entsorgung und Verwertung
vgl. BVB, KFB V9, Punkt 10.13 und ergänzend KFB VE 15

Es sind sämtlich anfallende Abfälle gemäß der Baustellenabfallentsorgungssatzung der LH München zu trennen und den jeweiligen Entsorgungsstellen zuzuführen.

Für die gesetzlichen, insbesondere die abfallrechtlichen Bestimmungen besteht eine elektronische Nachweis- und Dokumentationspflicht. Der AN stellt sicher, dass er bzw. von ihm beauftragte Spediteure für die Aufstellung, Vorhaltung sowie den Transport von Containern, Lieferungen, etc., über die notwendigen behördlichen Genehmigungen verfügen und gesetzliche Auflagen eingehalten werden und diese dem AG gegenüber nachgewiesen werden.

3.8. Toleranzen

Für diesen Leistungsbereich gilt DIN 18201 und DIN 18202, für vorgefertigte Teile DIN 18203-2.
Toleranzen werden nach DIN 18202, aktuelle Fassung bewertet.
Grenzmaße Tabelle 1
Winkeltoleranzen Tabelle 2
Ebenheitstoleranzen Tabelle 3, hier jeweils erhöhte Anforderungen gem. Zeile 4 und 7.

Stellt der AN im Rahmen der Ausführung seiner Leistungen hiervon abweichende Toleranzen fest, so ist der AG hierüber inkl. der daraus resultierenden Konsequenzen unverzüglich schriftlich zu informieren.
Höhere Anforderungen werden in gesonderten Leistungspositionen vergütet.

3.9. Baumaße

Das Aufmass ist vom AN grundsätzlich eigenverantwortlich am Bau zu nehmen.
Fordert der AG, dass die Konstruktionen schon zu einem Zeitpunkt zur Montage bereitstehen müssen, der ein vorheriges Aufmass unmöglich macht, so sind unter Berücksichtigung der Bautoleranzen nach DIN die Fertigungsmaße mit dem AG zu vereinbaren.

3.10. Untergrund

Materialien der Untergründe:
Wände: Stahlbeton-, Mauerwerks- und Trockenbauwände, verputzt, gespachtelt, in Sanitärräume teilweise PVC-Wandbelag bis Höhe +1,20 m ü. FFB
Böden: Schwimmender Zement- uns Anhydritestrich (nur Bauteil E) auf Fussbodenheizung, PVC-Bodenbelag

3.11. Ausführung

Für alle verwendeten Baustoffe der nachfolgenden Positionen sind die Verarbeitungshinweise und -anweisungen der jeweiligen Hersteller sowie ale aktuellen gewerke- und produktspezifischen Fachregeln zu beachten und anzuwenden. Alle Anschlüsse und Bauarten sind neben spezifischen Herstellervorgaben nach den gültigen Fachregeln und den fachplanerischen Vorgaben auszuführen.

Es sind ausschließlich bauaufsichtlich zugelassene Systeme und Komponenten zu verwenden. Die angebotenen EPs der einzelnen Positionen verstehen sich einschließlich Material-Lieferung,-Transport sowie sämtlicher Verarbeitungs- und Verbindungsmittel und sonstiger zur Funktion und Montage notwendigen Komponeneten.

Die Ausführung erfolgt auf allen Geschossen vom UG bis ins 2.OG. Der AN hat alle Vorkehrungen bzw. Aufwendungen zur Ausführung seiner Arbeiten wie z.B. und insbesondere Transport-/Förderwege für Material und Gerät auf der Baustelle (mehrgeschossig) auf Grundlage der beiliegenden Planung zu treffen und in den EPs seines Angebots mit ein zu kalkulieren.

Der AN hat eigene Aufmasse und Besichtigungen des Bestandes sowohl für seine Leistungen, als auch für die technische Abstimmung mit dem AG zu leisten. Die technische Abstimmung zwischen AN und AG beginnt frühestens mit der Beauftragung des AN und einem gemeinsamen örtlichen Termin zur Eintaktung in den Bauablauf, Klärung von Ausführungsleistungen, sowie Inaugenscheinnahme des Bestands bzw. Feststellung der Vorleistungen. Die technische Abstimmung erfolgt bis zum Beginn der Bauarbeiten sowie fortlaufend baubegleitend.

3.12. Schutz der Bauteile

Alle zu schützenden Bauteile wie z.B. Bodenbeläge, endbehandelte Tür- und Fensterelemente, Geländer sowie Leitungen und Geräte der Technischen Gebäudeausrüstung(TGA) usw. sind mit geeigneten Maßnahmen, wie mit geeigneter Folie abzudecken und/oder staubdicht abzukleben, zu schützen und nach Beendingung der eigener Leistung wieder zu entfernen und fachgerecht zu entsorgen.
Evtl. Kleberückstände oder sonstige Verschmutzungen sind sofort zu entfernen.
Erforderliche Markierungen dürfen nur nach vorheriger Abstimmung mit der Bauleitung und ggf. den Architekten sowie entsprechender Freigabe ausgeführt werden und sind
anschließend rückstandsfrei zu entfernen.

3.13. Anschlüsse, Fugen

Die Anschlüsse an den Baukörper müssen den bauphysikalischen Anforderungen an Wärme-, Schall- und Brandschutz sowie Fugenbewegungen entsprechen (s. ff).

3.14. Wartung und Pflege

Vom AN sind alle von ihm gelieferten Produkte, die zur Sicherstellung einer dauerhaften Funktionstüchtigkeit und Lebensdauer einer regelmäßigen Wartung bedürfen, Benutzerinformationen für den AG zu erstellen, die aus Produktinformation, Bedienungsanleitung und Wartungsanleitung bestehen müssen. Insbesondere müssen die Benutzerinformationen Angaben zu folgenden Themen beinhalten:

- Produktinformationen
- Bedienungsanleitung (Angaben zu bestimmungsgemäßer Verwendung und Fehlgebrauch)
- Wartungsanleitung
- Reinigung und Pflege
- Instandhaltung

Die Benutzerinformationen sind dem AG in schriftlicher und digitaler Form nach Abschluss der vertraglichen Leistungen zu übergeben.

3.15. Blitzschutz

Vor Ausführung der Arbeiten ist eine Abstimmung mit der beauftragten Blitzschutzfirma bezüglich Blitzschutzverbindungen sowie der Art und Anzahl der Anschlusspunkte an den Übergabestellen durch den AN herbeizuführen.

## 5. Angebotsunterlagen und Angebotspläne AG
Angebotsunterlagen und Angebotspläne

Übersicht der Anlagen zum Leistungsverzeichnis

A 1 Straßenkarte  A4, unmaßstäblich (2 Seiten)
A 2 Luftbilder  A4, unmaßstäblich (2 Seiten)
A 3 Freiflächengestaltungsplan (Baugenehmigung)A3, unmaßstäblich
A 4 Baumbestandsplan und Schutzbereiche (Baugenehmigung)A3, unmaßstäblich
A 5 BZP Terminrahmenplan V1.14  A3, unmaßstäblich (2 Seiten)
A 6 Ansichten Neubau Ost-West und BestandsgebäudeA3, unmaßstäblich (2 Seiten)
A 7 Grundrisse Neubau UG bis 2.OGA0, M1:100 (5 Pläne)
A 8 Grundrisse Villa E Umbauplanung UG bis 1.OGA1, M1:50 (3 Pläne)
A 9 Schnitte A, B, H, K Neubau A+BA1, M1:50 (4 Pläne)
A 10 Schnitte A und C Villa E  A1, M1:50 (2 Pläne)
A 11 Ansichten SW/SO und NO/NW Villa EA1, M1:50 (2 Pläne)
A 12 Übersichten WC-Trennwände  A3, M1:50 (5 Pläne)

Übersicht der Anlagen zum Leitungsverzeichnis

LV mit Deckblatt, Vorbemerkungen und Leistungspositionen als GAEB-Datei

## FEL_G34 WC-Trennwände, Schamwände
Datum: 07.05.2026

*Hinweis: 4. Technische Beschreibung WC-Trennwände, Schamwände*
4. Technische Beschreibung WC-Trennwände, Schamwände

4.1. Allgemein

Gegenstand dieser Ausschreibung sind WC-Trennwandanlage und Schamwände inkl. Zuberör. Bestandteil der Ausschreibung sind die Leistungen Herstellung, Lieferung und fachgerechte Montage
mit sämtlichen Anschluss- und Befestigungsteilen, sowie Einstellarbeiten. Dazu gehören auch solche Nebenleistungen wie Gangbarmachung, Schutz vor Verunreinigung und die Reinigung vor Übergabe.

Während der Bauzeit sind zum vorübergehenden Schutz der Leistungen geeignete Schutzmassnahmen einzuleiten, ebenso beim Transport oder Zwischenlagern. Diese Leistung ist in die Einheitspreise einzukalkulieren.

4.2. Systembeschreibung

Folgende Systeme/Elemente sind geplant:

4.2.1. WC-Trennwand Standard

Konstruktion:
30 mm starke melaminharzbeschichtete Vollspanplatten mit ABS-Umleimern, statischem Verbund und vandalensicheren Beschlägen. Die Konstruktion muss zur Sicherstellung einer hohen Stabilität TÜV-geprüft sein, das Prüfzeugnis ist mit der Angebotsabgabe einzureichen.

Höhe:
2000 mm, einschl. 150 mm Bodenfreiheit.

  Trennwände:
  30 mm starke melaminharzbeschichtete Vollspanplatten. Alle sichtbaren Kanten sind mit
ABS-Umleimern (Radius 2 mm) stoßsicher geschützt und dadurch verletzungsfrei.

Profile:
Alle Profile sind aus Aluminium und unfallsicher gerundet (Radius 2 mm). Der verwindungssteife
Stabilisator (42/43 mm) über der Türfront ist eckig. Die Maueranschlüsse erfolgen durch U-Profile zum Ausgleich von Bautoleranzen.
Alle Profile in eloxierter Ausführung.

Füße:
Aus korrosionsfreiem Aluminium (Ø 20 mm), naturfarbig eloxiert mit Edelstahlkern und Edelstahlteller. Trittfeste Abdeckrosette aus Edelstahl. Abdeckrosette lässt sich zum Reinigen einfach anheben. Stufenlos höhenverstellbar. Kraftschlüssig durch M12 Verschraubung mit den Band- und Türanschlagprofilen verbunden.
Verschraubung in bauseitigem Zementestrich auf Fussbodenheizung: maximale Bohrtiefe= 45 mm
Alternativ: Klebefüße passend zum System über Zulageposition.

Türen:
  Vollspantüren, 30 mm stark, in gleicher Bauweise wie die Wände. Türen stumpf einschlagend, mit
Anschlagprofilen aus Aluminium, naturfarbig eloxiert. Durchlaufende Gummiprofildichtung im Anschlagprofil zur Geräuschdämpfung integriert.

Ausführung mit einem Sicherheits-Fingerklemmschutz aus stabilen Aluminiumrohren zwischen den Türbändern auf der Bandseite.

Pendeltüren sind nicht zulässig. Aufschlagrichtung gemäß Beschreibung in der Position.
Bänder:
2 kräftige 2-Rollen-Kantenbänder (Ø 20 mm) aus Aluminium naturfarbig eloxiert.

  Garnituren, h= 0,85 m ü. FFB:
2-Riegel- WC-Schloß. Beidseitig Sicherheitsdrücker (Ø 23 mm). Schauscheibe rot/weiß mit Notdornöffnung in Aluminium  naturfarbig eloxiert.

Farben:
Wand- und Türenfarben gemäß Standard-Farbkarte. Anlagen teilweise zweifarbig.
Voraussichtliche Farbtöne: Verkehrsweiß 9317 und/oder Maisgelb 1708.

  Leitfabrikat: Kemmlit Trennwandsystem Basic D

angeb. Fabrikat: '.............................'

  Fehlt ein Eintrag, kommt das ausgeschriebene Erzeugnis zum Einsatz.
Gleichwertige Produkte sind zugelassen.  Der Nachweis der
Gleichwertigkeit ist zu erbringen.

4.2.2. WC-Trennwand KiTa

Kindergarten WC-Trennwandsystem unfallsicher nach den Sicherheitsbestimmungen der GUV. Die Konstruktion muss zur Sicherstellung einer hohen Stabilität TÜV-geprüft sein, das Prüfzeugnis ist mit der Angebotsabgabe einzureichen. Zum Nachweis der Sicherheit ist eine zusätzliche GS-Prüfung vorzuweisen.

Höhe: 1400 mm einschl. 120 mm Bodenfreiheit.

Wände:
30 mm starke melaminharzbeschichtete Vollspanplatten. Alle Kanten sind mit ABS-Umleimern (Radius=2 mm) stoßsicher geschützt. Alle Ecken werden zur Vermeidung von Verletzungen im Radius von 33 mm
gerundet. Wandanschlüsse durch massive Aluminium-Plattenhalter 8mm, 4-fach verschraubt mit Edelstahlschrauben, pulverbeschichtet, zum Ausgleich von Bautoleranzen.
Voraussichtliche Farbtöne: Verkehrsweiß 9317

Füße:
Ø 20 mm, höhenverstellbar, aus Aluminium  naturfarbig eloxiert mit Edelstahlteller und trittfester Abdeckrosette aus Edelstahl.

Türen:
In gleicher Konstruktion wie die Wände, mit GUV konformem Sicherheits-Fingerklemmschutz.

Bandseite/Nebenschließkante: Durchlaufendes 20mm Aluminium-Fingerklemmschutzrohr,
welches Quetsch- und Scherstellen nach §19 Abs. 2 GUV vermeidet.

Anschlagseite/Hauptschließkante: In die Tür eingenutetes hochelastisches D-Gummiprofil.
Gummilippen und Bürsten auf der Bandseite/Nebenschließkante sind aus Sicherheitsgründen nicht zugelassen. Bürsten die als Fingerklemmschutz dienen, sind aus Hygienegründen grundsätzlich (Haupt- und Nebenschließkante) nicht zugelassen. Türoberseite mit geradem Abschluss.

  Pendeltüren sind nicht zulässig. Aufschlagrichtung gemäß Beschreibung in der Position.

Beschläge:
3-Rollen-Sicherheitsfederband, Ø 20 mm, mit durchgehendem Aluminium-Fingerklemmschutzrohr zwischen den Bändern. Ein werkzeugloses Aushängen der Türen ist dadurch nicht möglich.
Um eine Gefährdung nach §13 Abs. 5 GUV zu vermeiden, müssen die Bänder innenliegend verschraubt sein.
Türgriffe:
Gekröpfter Sicherheits-Ringgriff aus schlag- und  Bruchsicherem Nylon mit integriertem Gummidämpfer als Türanschlag, voraussichtlicher Farbton: 11 Rot. Aufgrund der Stoßgefahr und um ein hängen bleiben nach GUV zu vermeiden, sind abstehende Bauteile als Türanschlag nicht zugelassen.

Farben:
Wand- und Türenfarben gemäß Standard-Farbkarte. Voraussichtlicher Farbton: Verkehrsweiß 9317

  Leitfabrikat: Kemmlit Trennwandsystem D-Bambino Klassik
angeb. Fabrikat: '.............................'

  Fehlt ein Eintrag, kommt das ausgeschriebene Erzeugnis zum Einsatz.
Gleichwertige Produkte sind zugelassen.  Der Nachweis der
Gleichwertigkeit ist zu erbringen.

4.3.3. Schamwand

  Normschamwand aus aus 30mm starkem melaminharzbeschichtetem Holzwerkstoff zur Befestigung an massivem Mauerwerk oder Trockenbau. Wasserbeständig, fäulnissicher, widerstandsfähig gegen  Beschädigungen und besonders pflegeleicht. Alle Kanten gerundet, Radius= 2mm.
  Abmessungen:
  Bauteil B: Breite ca. 435 mm, Höhe ca. 900 mm
  Bauteil E: Breite ca. 650 mm, Höhe ca. 1050 mm mit Klebefuß

Farben:
  Gemäß Standard-Farbkarte. Voraussichtlicher Farbton: Verkehrsweiß 9317

  Leitfabrikat: Kemmlit D-Bambino Klassik
angeb. Fabrikat: '.............................'

  Fehlt ein Eintrag, kommt das ausgeschriebene Erzeugnis zum Einsatz.
Gleichwertige Produkte sind zugelassen.  Der Nachweis der
Gleichwertigkeit ist zu erbringen.

### 34 WC-Trennwände, Schamwände

#### 34.1 Baustelleneinrichtung, Stundenlohnarbeiten

##### 34.1.1 Baustelleneinrichtung

**34.1.1.1 Baustelleneinrichtung**
Baustelle für die eigenen Leistungen aufbauen, über die gesamte Bauzeit vorhalten sowie Beräumung der Baustelle inkl. Wiederherstellung des Geländes.

Bauseits werden neben dem Fassadengerüst mit Schutzeinrichtungen vom AN Rohbau gemäß beiliegendem BE-Plan folgende Einrichtungen vorgehalten:

- BE-Zufahrt mit behördlicher Genehmigung
- Einfriedung mit Bauzäunen und -tore
- Errichtung Sanitärcontainer zur Mitbenutzung
- Errichtung Baustrom- und Bauwasserverteilung zur Mitbenutzung

Eine temporäre Lagerung der Baustoffe auf dem Baufeld bzw. im Neubau selbst sowie ein Standort für Zwischenlager Fenster oder Bauteile PRF sind immer mit dem AG / der Bauleitung abzustimmen.

In den Pauschalpreis einzurechnende Leistungen sind:
- Herrichten und Beseitigen erforderlicher Lager- und Arbeitsplätze
- Herrichten und Beseitigen Versorgungsleitungen zur Verwendungsstelle
- zusätzliche Hebezeuge inkl. Einsatzzeiten
- Absperrungen von Gefahrzonen
- Baubeleuchtungen für eigene Arbeiten bei Dunkelheit
- Schutzmaßnahmen gemäß UVV, ASR, AStV, Vorgaben SiGeKo
- Schutzmaßnahmen gegen Witterungseinflüsse wie Nässe, Frost, Schnee etc.
- Kontrolle aller eigenen Sicherungsmaßnahmen

Die Anmietung weiterer öffentlicher bzw. privater Flächen für die Durchführung eigener Leistungen sind vom AN direkt mit den zuständigen Eigentümern, der zuständigen Stelle oder Behörden abzustimmen, zu vereinbaren und abzuwickeln.

Grundvorhaltung 4 Wochen
Menge: 1,000 psch

##### 34.1.2 Stundenlohnarbeiten

*Hinweis: Stundenlohnarbeiten*
Stundenlohnarbeiten

Ergänzend zu Paragraph 15 VOB/B wird vereinbart:
Nachfolgende Stundenlohnarbeiten werden nur nach Erteilung besonderer schriftlicher Aufträge ausgeführt und vergütet. Die Abrechnung erfolgt nach Verrechnungssätzen gegen Nachweis der tatsächlichen geleisteten Stunden und des Materialverbrauches.

Die Stundenverrechnungssätze enthalten:
- den tatsächlichen Lohn
- die Zuschläge für
- Gemeinkosten
- Sozialkassenbeiträge
- Winterbauumlage sowie
- Lohn- bzw. Gehaltsnebenkosten

Nicht enthalten sind:
- die Zuschläge für
- Überstunden
- Nacht-, Sonntags- und Feiertagsarbeit

Für Stundenlohnarbeiten und Materiallieferungen gegen Nachweis sind Wege und Transportkosten mit einzukalkulieren.

**34.1.2.2 Vorarbeiter**
Stundenlohnarbeiten Vorarbeiter für zusätzlich geforderte Arbeiten
Menge: 10,000 h

**34.1.2.3 Facharbeiter**
Stundenlohnarbeiten Facharbeiter für zusätzlich geforderte Arbeiten
Menge: 15,000 h

**34.1.2.4 Helfer**
Stundenlohnarbeiten Helfer für zusätzlich geforderte Arbeiten
Menge: 15,000 h

#### 34.2 WC-Trennwände, Schamwände Bauteil A Kindergarten

##### 34.2.1 Planung und Vorbereitung

**34.2.1.1 Werkstatt- und Montageplanung Bauteil A**
Anfertigen einer Werkstatt- und Montageplanung für die Trennwandanlagen auf Grundlage der Werkplanung Architekten und aller nachfolgend beschriebenen Leistungen für das Bauteil A Kindergarten.

In der Planung und Dokumentation sind enthalten:
- örtliches Aufmaß
- Montageablaufplan
- Planung der Trennwandanlagen
- Angaben ausgewählter Produkte des AN
- Nachweise und Zulassungen verwendeter Materialien
- Erstellung Werkstattdetails auf Basis Werkplanung Architekten
- Anpassung Regeldetails Architekten
- Übergabe Wartungsunterlagen
Menge: 1,000 psch

##### 34.2.2 WC-Trennwände, Schamwände

**34.2.2.2 WC-Trennwandanlage Typ KiTa ca. b=4350 mm, t=1700 mm, h=1400 mm, 4 Kabinen**
WC-Trennwandanlage Typ KiTa ca. b=4350 mm, t=1700 mm, h=1400 mm, 4 Kabinen

Systembeschreibung gem. Vorbemerkungen,
bestehend aus:

1 x Vorderfront  b=4350 mm, h=1400 mm
einschl. ca. 120 mm Bodenfreiheit
einschl. 2x Ausnehmung ca. 165x1200 mm
im Bereich der GK-Vorsatzwand
mit 4 Türen, b=650 mm, h=1400 mm,
Türaufschlag nach innen
mit GUV konformem Sicherheits-Fingerklemmschutz
3 x Trennwand b=1700 mm, h=1400 mm
einschl. ca. 120 mm Bodenfreiheit
einschl. je 1x Ausnehmung ca. 165x1200 mm
im Bereich der GK-Vorsatzwand

Farben:
Wand- und Türenfarben voraussichtlich: Verkehrsweiß 9317
Türgriffe voraussichtlich: Rot 11

liefern und gem. Zulassung / Herstellerangaben montieren einschl. aller Einstellarbeiten
Montage an Mauerwerks- und/oder Trockenbauwände,
Verschraubung der Füße in bauseitigem Zementestrich auf Fussbodenheizung: maximale Bohrtiefe= 45 mm
Die dauerelastische Verfugung ist einzurechnen!
Menge: 2,000 St
DIN276 2008: 349

#### 34.3 WC-Trennwände, Schamwände Bauteil B Schule

##### 34.3.1 Planung und Vorbereitung

**34.3.1.1 Werkstatt- und Montageplanung Bauteil B**
Anfertigen einer Werkstatt- und Montageplanung für die Trennwandanlagen auf Grundlage der Werkplanung Architekten und aller nachfolgend beschriebenen Leistungen für das Bauteil A Kindergarten.

In der Planung und Dokumentation sind enthalten:
- örtliches Aufmaß
- Montageablaufplan
- Planung der Trennwandanlagen
- Angaben ausgewählter Produkte des AN
- Nachweise und Zulassungen verwendeter Materialien
- Erstellung Werkstattdetails auf Basis Werkplanung Architekten
- Anpassung Regeldetails Architekten
- Übergabe Wartungsunterlagen
Menge: 1,000 psch

##### 34.3.2 WC-Trennwände, Schamwände

**34.3.2.2 WC-Trennwandanlage Typ Standard ca. b=1850 mm, t=1730 mm, h=2000 mm, 2 Kabinen**
WC-Trennwandanlage Typ Standard ca. b=1850 mm, t=1600 mm, h=2000 mm, 2 Kabinen

Systembeschreibung gem. Vorbemerkungen,
bestehend aus:

1 x Vorderfront  b=1850 mm, h=2000 mm
einschl. ca. 150 mm Bodenfreiheit,
mit 2 Türen, b=650 mm, h=2000 mm,
Türaufschlag nach aussen,
Türdrücker h= 0,85 m ü. FFB,
mit GUV konformem Sicherheits-Fingerklemmschutz
1 x Trennwand b=1730 mm, h=2000 mm
einschl. ca. 150 mm Bodenfreiheit,
einschl. 1x Ausnehmung ca. 200x1200 mm
im Bereich der GK-Vorsatzwand

Farben:
Wand- und Türenfarben voraussichtlich: Verkehrsweiß 9317

liefern und gem. Zulassung / Herstellerangaben montieren einschl. aller Einstellarbeiten
Montage an Mauerwerks- und/oder Trockenbauwände,
Verschraubung der Füße in bauseitigem Zementestrich auf Fussbodenheizung: maximale Bohrtiefe= 45 mm
Menge: 1,000 St
DIN276 2008: 349

**34.3.2.3 WC-Trennwandanlage Typ Standard ca. b=1850 mm, t=1530 mm, h=2000 mm, 2 Kabinen**
WC-Trennwandanlage Typ Standard ca. b=1850 mm, t=1600 mm, h=2000 mm, 2 Kabinen

Systembeschreibung gem. Vorbemerkungen,
bestehend aus:

1 x Vorderfront  b=1850 mm, h=2000 mm
einschl. ca. 150 mm Bodenfreiheit,
mit 2 Türen, b=650 mm, h=2000 mm,
Türaufschlag nach aussen,
Türdrücker h= 0,85 m ü. FFB,
mit GUV konformem Sicherheits-Fingerklemmschutz
1 x Trennwand b=1530 mm, h=2000 mm
einschl. ca. 150 mm Bodenfreiheit,
einschl. 1x Ausnehmung ca. 200x1200 mm
im Bereich der GK-Vorsatzwand

Farben:
Wand- und Türenfarben voraussichtlich: Verkehrsweiß 9317

liefern und gem. Zulassung / Herstellerangaben montieren einschl. aller Einstellarbeiten
Montage an Mauerwerks- und/oder Trockenbauwände,
Verschraubung der Füße in bauseitigem Zementestrich auf Fussbodenheizung: maximale Bohrtiefe= 45 mm
Menge: 1,000 St
DIN276 2008: 349

**34.3.2.4 WC-Trennwandanlage Typ Standard ca. b=1850 mm, t=1565 mm, h=2000 mm, 2 Kabinen**
WC-Trennwandanlage Typ Standard ca. b=1850 mm, t=1600 mm, h=2000 mm, 2 Kabinen

Systembeschreibung gem. Vorbemerkungen,
bestehend aus:

1 x Vorderfront  b=1850 mm, h=2000 mm
einschl. ca. 150 mm Bodenfreiheit,
130° abgewinkelt,
mit 2 Türen, b=650 mm, h=2000 mm,
Türaufschlag nach aussen,
Türdrücker h= 0,85 m ü. FFB,
mit GUV konformem Sicherheits-Fingerklemmschutz
1 x Trennwand b=1565 mm, h=2000 mm
einschl. ca. 150 mm Bodenfreiheit,
einschl. 1x Ausnehmung ca. 220x1200 mm
im Bereich der GK-Vorsatzwand

Farben:
Wand- und Türenfarben voraussichtlich: Verkehrsweiß 9317

liefern und gem. Zulassung / Herstellerangaben montieren einschl. aller Einstellarbeiten
Montage an Mauerwerks- und/oder Trockenbauwände,
Verschraubung der Füße in bauseitigem Zementestrich auf Fussbodenheizung: maximale Bohrtiefe= 45 mm
Menge: 1,000 St
DIN276 2008: 349

**34.3.2.5 WC-Trennwandanlage Typ Standard ca. b=900/900 mm, t=1565 mm, h=2000 mm, 2 Kabinen**
WC-Trennwandanlage Typ Standard ca. b=900/900 mm, t=1600 mm, h=2000 mm, 2 Kabinen

Systembeschreibung gem. Vorbemerkungen,
bestehend aus:

1 x Vorderfront  b=900/900 mm, h=2000 mm
einschl. ca. 150 mm Bodenfreiheit,
mit 2 Türen, b=650 mm, h=2000 mm,
Türaufschlag nach aussen,
Türdrücker h= 0,85 m ü. FFB,
mit GUV konformem Sicherheits-Fingerklemmschutz
1 x Trennwand b=1565 mm, h=2000 mm
einschl. ca. 150 mm Bodenfreiheit,
einschl. 1x Ausnehmung ca. 220x1200 mm
im Bereich der GK-Vorsatzwand

Farben:
Wand- und Türenfarben voraussichtlich: Verkehrsweiß 9317

liefern und gem. Zulassung / Herstellerangaben montieren einschl. aller Einstellarbeiten
Montage an Mauerwerks- und/oder Trockenbauwände,
Verschraubung der Füße in bauseitigem Zementestrich auf Fussbodenheizung: maximale Bohrtiefe= 45 mm
Menge: 1,000 St
DIN276 2008: 349

**34.3.2.6 WC-Trennwandanlage Typ Standard ca. b=1800 mm/700 mm, h=2000 mm, 1 Kabine**
WC-Trennwandanlage Typ Standard ca. b=1850 mm/700 mm, h=2000 mm, 1 Kabine

Systembeschreibung gem. Vorbemerkungen,
bestehend aus:

1 x Vorderfront  b=1800 mm, h=2000 mm
einschl. ca. 150 mm Bodenfreiheit
mit 1 Tür, b=650 mm, h=2000 mm,
Türaufschlag nach aussen,
Türknöpfe h= 0,85 m ü. FFB,
mit GUV konformem Sicherheits-Fingerklemmschutz
1 x Seitenwand b=700 mm, h=2000 mm
einschl. ca. 150 mm Bodenfreiheit
in 90° Winkel an Vorderfront befestigt

Farben:
Wand- und Türenfarben voraussichtlich: Verkehrsweiß 9317

liefern und gem. Zulassung / Herstellerangaben montieren einschl. aller Einstellarbeiten
Montage an Mauerwerks- und/oder Trockenbauwände,
Verschraubung der Füße in bauseitigem Zementestrich auf Fussbodenheizung: maximale Bohrtiefe= 45 mm
Die dauerelastische Verfugung ist einzurechnen!
Menge: 1,000 St
DIN276 2008: 349

**34.3.2.7 WC-Trennwandanlage Typ Standard ca. b=3150 mm, t=1720 mm, h=2000 mm, 3 Kabinen**
WC-Trennwandanlage Typ Standard ca. b=3150 mm, t=1700 mm, h=2000 mm, 3 Kabinen

Systembeschreibung gem. Vorbemerkungen,
bestehend aus:

1 x Vorderfront  b=3150 mm, h=2000mm
einschl. ca. 150 mm Bodenfreiheit
einschl. 1x Ausnehmung ca. 220x1200 mm
im Bereich der GK-Vorsatzwand
mit 3 Türen, b=650 mm, h=2000 mm,
Türaufschlag nach innen,
Türdrücker h= 0,85 m ü. FFB,
mit GUV konformem Sicherheits-Fingerklemmschutz
2 x Trennwand b=1720 mm, h=2000 mm
einschl. ca. 150 mm Bodenfreiheit
einschl. je 1x Ausnehmung ca. 235x1200 mm
im Bereich der GK-Vorsatzwand

Farben: Anlage zweifarbig
Türenfarben voraussichtlich: Verkehrsweiß 9317
Frontfarbe voraussichtlich: Maisgelb 1708

liefern und gem. Zulassung / Herstellerangaben montieren einschl. aller Einstellarbeiten
Montage an Mauerwerks- und/oder Trockenbauwände,
Verschraubung der Füße in bauseitigem Zementestrich auf Fussbodenheizung: maximale Bohrtiefe= 45 mm
Menge: 1,000 St
DIN276 2008: 349

**34.3.2.8 WC-Trennwandanlage Typ Standard ca. b=1800 mm, h=2000 mm, 1 Kabine**
WC-Trennwandanlage Typ Standard ca. b=1800 mm, h=2000 mm, 1 Kabine

Systembeschreibung gem. Vorbemerkungen,
bestehend aus:

1 x Vorderfront  b=1800 mm, h=2000 mm
einschl. ca. 150 mm Bodenfreiheit
einschl. 1x Ausnehmung ca. 220x1200 mm
im Bereich der GK-Vorsatzwand,
mit 1 Tür, b=650 mm, h=2000 mm,
Türaufschlag nach innen,
Türdrücker h= 0,85 m ü. FFB,
mit GUV konformem Sicherheits-Fingerklemmschutz

Farben: Anlage zweifarbig
Türenfarben voraussichtlich: Verkehrsweiß 9317
Frontfarbe voraussichtlich: Maisgelb 1708

liefern und gem. Zulassung / Herstellerangaben montieren einschl. aller Einstellarbeiten
Montage an Mauerwerks- und/oder Trockenbauwände,
Verschraubung der Füße in bauseitigem Zementestrich auf Fussbodenheizung: maximale Bohrtiefe= 45 mm
Menge: 1,000 St
DIN276 2008: 349

**34.3.2.9 WC-Trennwandanlage Typ Standard ca. b=2250 mm, t=1850 mm, h=2000 mm, 2 Kabinen**
WC-Trennwandanlage Typ Standard ca. b=2250 mm, t=1850 mm, h=2000 mm, 2 Kabinen

Systembeschreibung gem. Vorbemerkungen,
bestehend aus:

1 x Vorderfront  b=2250 mm, h=2000 mm
einschl. ca. 150 mm Bodenfreiheit
mit 2 Türen, b=650 mm, h=2000 mm,
Türaufschlag nach innen,
Türdrücker h= 0,85 m ü. FFB,
mit GUV konformem Sicherheits-Fingerklemmschutz
1 x Trennwand b=1850 mm, h=2000mm
einschl. ca. 150 mm Bodenfreiheit
einschl. je 1x Ausnehmung ca. 250x1200 mm
im Bereich der GK-Vorsatzwand

Farben: Anlage zweifarbig
Wand- und Türenfarben voraussichtlich: Verkehrsweiß 9317
Frontfarbe voraussichtlich: Maisgelb 1708

liefern und gem. Zulassung / Herstellerangaben montieren einschl. aller Einstellarbeiten
Montage an Mauerwerks- und/oder Trockenbauwände,
Verschraubung der Füße in bauseitigem Zementestrich auf Fussbodenheizung: maximale Bohrtiefe= 45 mm
Menge: 1,000 St
DIN276 2008: 349

**34.3.2.10 WC-Trennwandanlage Typ Standard ca. b=5700/750 mm, t=1500 mm, h=2000 mm, 7 Kabinen**
WC-Trennwandanlage Typ Standard ca. b=5700/750 mm, t=1500 mm, h=2000 mm, 7 Kabinen

Systembeschreibung gem. Vorbemerkungen,
bestehend aus:

1 x Vorderfront  b=5700/750 mm, h=2000 mm
einschl. ca. 150 mm Bodenfreiheit
2-fach abgewinkelt ca. 135°
mit 7 Türen, b=650 mm, h=2000 mm,
Türaufschlag nach aussen,
Türdrücker h= 0,85 m ü. FFB,
mit GUV konformem Sicherheits-Fingerklemmschutz
4 x Trennwand b=1500 mm, h=2000 mm
einschl. ca. 150 mm Bodenfreiheit,
einschl. je 1x Ausnehmung ca. 230x1200 mm
im Bereich der GK-Vorsatzwand
einschl. je 1x Ausnehmung ca. 230x300 mm
im Bereich des Fensters (ab +1,70 m ü.FFB)
1 x Trennwand b=1200 mm, h=2000 mm
einschl. ca. 150 mm Bodenfreiheit
1 x Trennwand b=1330/230 mm, h=2000 mm
einschl. ca. 150 mm Bodenfreiheit
abgewinkelt ca. 135°
einschl. 1x Ausnehmung ca. 230x1200 mm
im Bereich der GK-Vorsatzwand
einschl. 1x Ausnehmung ca. 230x300 mm
im Bereich des Fensters (ab +1,70 m ü.FFB)

Farben: Anlage zweifarbig
Wand- und Türenfarben voraussichtlich: Verkehrsweiß 9317
Frontfarbe voraussichtlich: Maisgelb 1708

liefern und gem. Zulassung / Herstellerangaben montieren einschl. aller Einstellarbeiten
Montage an Mauerwerks- und/oder Trockenbauwände,
Verschraubung der Füße in bauseitigem Zementestrich auf Fussbodenheizung: maximale Bohrtiefe= 45 mm
Menge: 2,000 St
DIN276 2008: 349

**34.3.2.11 WC-Trennwandanlage Typ Standard ca. b=2650/885 mm, t=1500 mm, h=2000 mm, 4 Kabinen**
WC-Trennwandanlage Typ Standard ca. b=2650/885 mm, t=1500 mm, h=2000 mm, 4 Kabinen

Systembeschreibung gem. Vorbemerkungen,
bestehend aus:

1 x Vorderfront  b=2650/885 mm,  h=2000 mm
einschl. ca. 150 mm Bodenfreiheit
2-fach abgewinkelt ca. 135°
einschl. je 1x Ausnehmung ca. 165x1200 mm
im Bereich der GK-Vorsatzwand
mit 4 Türen, b=650 mm, h=2000 mm,
Türaufschlag nach aussen
Türdrücker h= 0,85 m ü. FFB,
mit GUV konformem Sicherheits-Fingerklemmschutz
1 x Seitenwand b=250 mm, h=2000 mm
einschl. ca. 150 mm Bodenfreiheit
2 x Trennwand b=1500 mm, h=2000mm
einschl. ca. 150 mm Bodenfreiheit
einschl. je 1x Ausnehmung ca. 220x1200 mm
im Bereich der GK-Vorsatzwand
1 x Trennwand b=1350/225 mm, h=2000 mm
einschl. ca. 150 mm Bodenfreiheit
abgewinkelt ca. 135°
einschl. 1x Ausnehmung ca. 220x1200 mm
im Bereich der GK-Vorsatzwand

Farben: Anlage zweifarbig
Wand- und Türenfarben voraussichtlich: Verkehrsweiß 9317
Frontfarbe voraussichtlich: Maisgelb 1708

liefern und gem. Zulassung / Herstellerangaben montieren einschl. aller Einstellarbeiten
Montage an Mauerwerks- und/oder Trockenbauwände,
Verschraubung der Füße in bauseitigem Zementestrich auf Fussbodenheizung: maximale Bohrtiefe= 45 mm
Menge: 2,000 St
DIN276 2008: 349

**34.3.2.12 Schamwand ca. 435/900 mm**
Systembeschreibung gem. Vorbemerkungen
Normschamwand aus aus 30mm starkem melaminharzbeschichtetem Holzwerkstoff
zur Befestigung an Trockenbauwände.
Wasserbeständig, fäulnissicher, widerstandsfähig gegen Beschädigungen
und besonders pflegeleicht. Alle Kanten gerundet, Radius= 2mm.
Standardabmessungen:
Breite ca. 435 mm, Höhe ca. 900 mm

Farben: Gemäß Standard-Farbkarte.
Voraussichtlicher Farbton: Verkehrsweiß 9317
Menge: 13,000 St
DIN276 2008: 349

#### 34.4 WC-Trennwände, Schamwände Bauteil E Villa

##### 34.4.1 Planung und Vorbereitung

**34.4.1.1 Werkstatt- und Montageplanung Bauteil E**
Anfertigen einer Werkstatt- und Montageplanung für die Trennwandanlagen auf Grundlage der Werkplanung Architekten und aller nachfolgend beschriebenen Leistungen für das Bauteil A Kindergarten.

In der Planung und Dokumentation sind enthalten:
- örtliches Aufmaß
- Montageablaufplan
- Planung der Trennwandanlagen
- Angaben ausgewählter Produkte des AN
- Nachweise und Zulassungen verwendeter Materialien
- Erstellung Werkstattdetails auf Basis Werkplanung Architekten
- Anpassung Regeldetails Architekten
- Übergabe Wartungsunterlagen
Menge: 1,000 psch

##### 34.4.2 WC-Trennwände, Schamwände

**34.4.2.2 WC-Trennwandanlage Typ Standard ca. b=1965 mm, t=1740 mm, h=2000 mm, 2 Kabinen**
WC-Trennwandanlage Typ Standard ca. b=1965 mm, t=1700 mm, h=2000 mm, 2 Kabinen

Systembeschreibung gem. Vorbemerkungen,
bestehend aus:

1 x Vorderfront  b=1965 mm, h=2000 mm
einschl. ca. 120 mm Bodenfreiheit
einschl. 1x Ausnehmung ca. 240x1200 mm
im Bereich der GK-Vorsatzwand
mit 2 Türen, b=650 mm, h=2000 mm,
Türaufschlag nach innen,
Türknöpfe h= 0,85 m ü. FFB,
mit GUV konformem Sicherheits-Fingerklemmschutz
1 x Trennwand b=1740 mm, h=2000 mm
einschl. ca. 120 mm Bodenfreiheit
einschl. 1x Ausnehmung ca. 205x1200 mm
im Bereich der GK-Vorsatzwand

Farben:
Wand- und Türenfarben voraussichtlich: Verkehrsweiß 9317

liefern und gem. Zulassung / Herstellerangaben montieren einschl. aller Einstellarbeiten
Montage an Mauerwerks- und/oder Trockenbauwände,
Verschraubung der Füße in bauseitigem Zementestrich auf Fussbodenheizung: maximale Bohrtiefe= 45 mm
Die dauerelastische Verfugung ist einzurechnen!
Menge: 1,000 St
DIN276 2008: 349

**34.4.2.3 WC-Trennwandanlage Typ Standard ca. b=800/650/1700 mm, t=1700 mm, h=2000 mm, 3 Kabinen**
WC-Trennwandanlage Typ Standard ca. b=800/650/1700 mm, t=1700 mm, h=2000 mm, 3 Kabinen

Systembeschreibung gem. Vorbemerkungen,
bestehend aus:

1 x Vorderfront  800/650/1700 mm, h=2000 mm
einschl. ca. 120 mm Bodenfreiheit
2-fach 135° abgewinkelt,
einschl. 1x Ausnehmung ca. 240x1200 mm
im Bereich der GK-Vorsatzwand
mit 3 Türen, b=650 mm, h=2000 mm,
Türaufschlag nach innen,
Türdrücker h= 0,85 m ü. FFB,
mit GUV konformem Sicherheits-Fingerklemmschutz auf
2 x Trennwand b=1700 mm, h=2000 mm
einschl. ca. 120 mm Bodenfreiheit
einschl. je 1x Ausnehmung ca. 200x1200 mm
im Bereich der GK-Vorsatzwand

Farben:
Wand- und Türenfarben voraussichtlich: Verkehrsweiß 9317

liefern und gem. Zulassung / Herstellerangaben montieren einschl. aller Einstellarbeiten
Montage an Mauerwerks- und/oder Trockenbauwände,
Verschraubung der Füße in bauseitigem Zementestrich auf Fussbodenheizung: maximale Bohrtiefe= 45 mm
Menge: 1,000 St
DIN276 2008: 349

**34.4.2.4 WC-Trennwandanlage Typ KiTa ca. b=2700 mm, t=1490 mm, h=1400 mm, 2 Kabinen**
WC-Trennwandanlage Typ KiTa ca. b=2700 mm, t=1450 mm, h=1400 mm, 2 Kabinen

Systembeschreibung gem. Vorbemerkungen,
bestehend aus:

1 x Vorderfront  b=2700 mm, h=1400mm
einschl. ca. 120 mm Bodenfreiheit
mit 2 Türen, b=650 mm, h=1400mm,
Türaufschlag nach innen
mit GUV konformem Sicherheits-Fingerklemmschutz
1 x Trennwand b=1490 mm, h=1400 mm
einschl. ca. 120 mm Bodenfreiheit

Farben:
Wand- und Türenfarben voraussichtlich: Verkehrsweiß 9317
Türgriffe voraussichtlich: Rot 11

liefern und gem. Zulassung / Herstellerangaben montieren einschl. aller Einstellarbeiten
Montage an Mauerwerks- und/oder Trockenbauwände,
Verschraubung der Füße in bauseitigem Zementestrich auf Fussbodenheizung: maximale Bohrtiefe= 45 mm
Menge: 1,000 St
DIN276 2008: 349

**34.4.2.5 Zulge Klebefüße**
*** Bedarfsposition mit GB
Alternativ: Zulage für die Ausführung der Füße als Klebefüße
(einsetzbar bei Fußbodenheizung und Heizrohrüberdeckung<45 mm)

Nur auf Anweisung der Bauleitung!
Menge: 10,000 St
DIN276 2008: 349

**34.4.2.6 Schamwand ca. 650/1050 mm**
Systembeschreibung gem. Vorbemerkungen
Schamwand aus aus 30mm starkem melaminharzbeschichtetem Holzwerkstoff
zur Befestigung an Trockenbauwände.
eischl. 1x Klebefuß und 120 mm  Bodenfreiheit
Wasserbeständig, fäulnissicher, widerstandsfähig gegen Beschädigungen
und besonders pflegeleicht. Alle Kanten gerundet, Radius= 2mm.
Abmessungen:
Breite ca. 650 mm, Höhe ca. 1050 mm

Farben: Gemäß Standard-Farbkarte.
Voraussichtlicher Farbton: Verkehrsweiß 9317
Menge: 2,000 St
DIN276 2008: 349
